# Boca de bústia d'alumini anoditzat acabat natural, de 282x58 mm de dimensions exteriors i 250x27 mm per a l'entrada de cartes, 1 "BTV"

- Propietat de l'arxiu: CYPE INGENIEROS, S.A.
- Format: FIEBDC-3/2002
- Divisa: EUR
- Costos indirectes: 3.00 %
- IVA: 21.00 %

## S Senyalització i equipament

### SZ Zones comuns

#### SZB Entrades

**SZB016** U Boca de bústia d'alumini anoditzat acabat natural, de 282x58 mm de dimensions exteriors i 250x27 mm per a l'entrada de cartes, 1 "BTV".
Subministrament i col·locació de boca de bústia d'alumini anoditzat acabat natural, de 282x58 mm de dimensions exteriors i 250x27 mm per a l'entrada de cartes, 1 "BTV", inclús elements de fixació.
Inclou: Replanteig. Fixació en parament mitjançant elements d'ancoratge.
Criteri d'amidament de projecte: Nombre d'unitats previstes, segons documentació gràfica de Projecte.
Criteri de mesura d'obra: Es mesurarà el nombre d'unitats realment col·locades segons especificacions de Projecte.

| Codi | Ut | Descripció | Rendiment | Preu | Import |
|---|---|---|---|---|---|
| mt45btv500aa | U | Boca de bústia d'alumini anoditzat acabat natural, de 282x58 mm de dimensions exteriors i 250x27 mm per a l'entrada de cartes, 1 "BTV", inclús elements de fixació. (material) | 1.000 | 14.65 | 14.65 |
| op00ato010 |  | Tornavís. | 1.000 | 0.00 | 0.00 |
| mo080 | h | Ajudant muntador. (mà d'obra) | 0.119 | 20.68 | 2.46 |
| % | % | Costos directes complementaris | 2 % | 17.11 | 0.34 |
|  |  | Costos directes |  |  | 17.45 |
