# Caixa forta per a encastar

- Propietat de l'arxiu: CYPE INGENIEROS, S.A.
- Format: FIEBDC-3/2002
- Divisa: EUR
- Costos indirectes: 3.00 %
- IVA: 21.00 %

**SSC010** U Caixa forta per a encastar, pany amb clau de gorges, dimensions exteriors 352x180x262 mm, dimensions interiors 328x112x238 mm, espessor de la porta 6 mm, espessor de les parets 1,5 mm, 2618 "BTV", col·locada en parament.
Subministrament i col·locació en parament de caixa forta per a encastar, pany amb clau de gorges, dimensions exteriors 352x180x262 mm, dimensions interiors 328x112x238 mm, espessor de la porta 6 mm, espessor de les parets 1,5 mm, 2618 "BTV", color gris obscur, perns de 20 mm de diàmetre.
Inclou: Replanteig. Perforació de la paret per a realitzar el forat. Col·locació i fixació de maons per a confirmar el forat. Col·locació de plàstic en l'interior del forat per a protecció de la caixa. Instal·lació, anivellament i allisat amb la pare de la caixa. Perforació dels maons i col·locació de barnilla d'acer. Replè amb morter al voltant la caixa. Segellat de junts.
Criteri d'amidament de projecte: Nombre d'unitats previstes, segons documentació gràfica de Projecte.
Criteri de mesura d'obra: Es mesurarà el nombre d'unitats realment col·locades segons especificacions de Projecte.

| Codi | Ut | Descripció | Rendiment | Preu | Import |
|---|---|---|---|---|---|
| mt45btv600ga | U | Caixa forta per a encastar, pany amb clau de gorges, dimensions exteriors 352x180x262 mm, dimensions interiors 328x112x238 mm, espessor de la porta 6 mm, espessor de les parets 1,5 mm, 2618 "BTV", color gris obscur, perns de 20 mm de diàmetre. (material) | 1.000 | 75.85 | 75.85 |
| mt45www010 | U | Material auxiliar per instal·lació de caixa forta. (material) | 1.000 | 30.00 | 30.00 |
| mo011 | h | Oficial 1ª muntador. (mà d'obra) | 2.374 | 24.08 | 57.17 |
| mo080 | h | Ajudant muntador. (mà d'obra) | 2.374 | 20.68 | 49.09 |
| mo020 | h | Oficial 1ª construcció. (mà d'obra) | 1.187 | 23.30 | 27.66 |
| mo077 | h | Ajudant construcció. (mà d'obra) | 1.187 | 20.68 | 24.55 |
| % | % | Costos directes complementaris | 2 % | 264.32 | 5.29 |
|  |  | Costos directes |  |  | 269.61 |
