# Bústia exterior, cos i porta de xapa d'acer color verd, amb obertura cap avall, de 360x100x275 mm, Berlín 1 "BTV"

- Propietat de l'arxiu: CYPE INGENIEROS, S.A.
- Format: FIEBDC-3/2002
- Divisa: EUR
- Costos indirectes: 3.00 %
- IVA: 21.00 %

**SZB015** U Bústia exterior, cos i porta de xapa d'acer color verd, amb obertura cap avall, de 360x100x275 mm, Berlín 1 "BTV".
Subministrament i col·locació de bústia exterior, cos i porta de xapa d'acer color verd, amb obertura cap avall, de 360x100x275 mm, Berlín 1 "BTV", inclús cargols de fixació, targeter, pany i claus, fixat a parament.
Inclou: Replanteig. Fixació en parament mitjançant elements d'ancoratge.
Criteri d'amidament de projecte: Nombre d'unitats previstes, segons documentació gràfica de Projecte.
Criteri de mesura d'obra: Es mesurarà el nombre d'unitats realment col·locades segons especificacions de Projecte.

| Codi | Ut | Descripció | Rendiment | Preu | Import |
|---|---|---|---|---|---|
| mt45btv315a | U | Bústia exterior, cos i porta de xapa d'acer color verd, amb obertura cap avall, de 360x100x275 mm, Berlín 1 "BTV", inclús cargols de fixació, targeter, pany i claus. (material) | 1.000 | 19.30 | 19.30 |
| mo080 | h | Ajudant muntador. (mà d'obra) | 0.119 | 20.68 | 2.46 |
| % | % | Costos directes complementaris | 2 % | 21.76 | 0.44 |
|  |  | Costos directes |  |  | 22.20 |
