# Agrupació de bústies disposades a l'interior

- Propietat de l'arxiu: CYPE INGENIEROS, S.A.
- Format: FIEBDC-3/2002
- Divisa: EUR
- Costos indirectes: 3.00 %
- IVA: 21.00 %

## S Senyalització i equipament

### SZ Zones comuns

#### SZB Entrades

**SZB010** U Agrupació de bústies disposades a l'interior, encastats en parament vertical amb tapajuntes perimetral, formada per 4 bústies en total, sent cada un d'ells una bústia interior metàl·lica, tipus horitzontal amb obertura lateral, de 245x250x124 mm, cos de xapa d'acer color negre i porta de xapa d'acer acabat imitació fusta, Mercurio 3 "BTV", agrupats en 2 files i 2 columnes.
Subministrament i instal·lació d'agrupació de bústies disposades a l'interior, encastats en parament vertical amb tapajuntes perimetral, formada per 4 bústies en total, sent cada un d'ells una bústia interior metàl·lica, tipus horitzontal amb obertura lateral, de 245x250x124 mm, cos de xapa d'acer color negre i porta de xapa d'acer acabat imitació fusta, Mercurio 3 "BTV", inclús cargols de fixació i d'unió, targeter, pany i claus, agrupats en 2 files i 2 columnes.
Inclou: Replanteig mitjançant plantilla. Fixació en parament mitjançant elements d'ancoratge. Col·locació de bústies i complements. Segellat de junts.
Criteri d'amidament de projecte: Nombre d'unitats previstes, segons documentació gràfica de Projecte.
Criteri de mesura d'obra: Es mesurarà el nombre d'unitats realment col·locades segons especificacions de Projecte.

| Codi | Ut | Descripció | Rendiment | Preu | Import |
|---|---|---|---|---|---|
| mt45btv080aa | U | Bústia interior metàl·lica, tipus horitzontal amb obertura lateral, de 245x250x124 mm, cos de xapa d'acer color negre i porta de xapa d'acer acabat imitació fusta, Mercurio 3 "BTV", inclús cargols de fixació i d'unió, targeter, pany i claus. (material) | 4.000 | 18.00 | 72.00 |
| mt45btv006a | m | Tapajunts d'alumini Básico, color bronze, per a agrupació de bústies metàl·lics, "BTV". (material) | 1.476 | 14.85 | 21.92 |
| op00ato010 |  | Tornavís. | 1.000 | 0.00 | 0.00 |
| mo011 | h | Oficial 1ª muntador. (mà d'obra) | 0.507 | 24.08 | 12.21 |
| mo080 | h | Ajudant muntador. (mà d'obra) | 0.507 | 20.68 | 10.48 |
| % | % | Costos directes complementaris | 2 % | 116.61 | 2.33 |
|  |  | Costos directes |  |  | 118.94 |
